# Leistungsverzeichnis Dachdeckarbeiten
Leistungsbeschreibung (GAEB DA XML 3.0, DA81)
Projekt: Erlus  Z
Währung: EUR
Erstellt mit: G&W CALIFORNIA 3000, CALIFORNIA 3000, 01.09.2017

## Reformpf Ergoldsbacher Reformpfanne XXL®
Datum: 01.09.2017

*Hinweis: Leistungsbeschreibung | Ergoldsbacher Reformpfanne XXL®*
Leistungsbeschreibung  | Ergoldsbacher Reformpfanne XXL®

Bauvorhaben: ______________________________________________________

Baustelle:  ______________________________________________________

Bauherr:  ______________________________________________________
  Name  Tel.
  ______________________________________________________
  Straße  PLZ/Ort

Planung:  ______________________________________________________
  Name  Tel.
  ______________________________________________________
  Straße  PLZ/Ort

Bauleitung:  ______________________________________________________
  Name  Tel.
  ______________________________________________________
  Straße  PLZ/Ort

Angebotsabgabe/  ____________________
Submissionstermin:

Abgabeort:  ____________________

Baubeginn:  ________  KW 20 _____

Fertigstellung:  ________  KW 20 _____

  Bieter:  Nach Prüfung:

Angebotssumme netto: € _________________  € __________________

______ % Mwst.:  € _________________  € __________________

Angebotssumme brutto:€ _________________  € __________________

__________________________________  ________________________________
Ort und Datum  Ort und Datum

__________________________________  ________________________________
Stempel u. Unterschrift des Bieters  Stempel u. Unterschrift des Prüfers

*Hinweis: Als Bestandteile des Vertrages gelten:*
Als Bestandteile des Vertrages gelten:

1) Das nachstehende Leistungsverzeichnis

2) Die neuesten Fassungen aller im Vertrag genannten
DIN-Normen

3) VOB in allen Teilen, wie nachstehend
VOB Teil A Allgemeine Bestimmungen für die Vergabe von
Bauleistungen  DIN 1960
VOB Teil B Allgemeine Vertragsbedingungen für die
Ausführungen von Bauleistungen  DIN 1961
VOB Teil C Technische Vorschriften für Bauleistungen
  DIN 18338  Dachdeckerarbeiten
  DIN 18334  Zimmerarbeiten
  DIN 18339  Klempnerarbeiten

4) weitere Normen, z.B.:
DIN EN 1304  Tondachziegel für überlappende Verlegung
  DIN 1055  Lastenannahmen im Hochbau
  DIN 4108  Wärmeschutz im Hochbau
  DIN 68800  Holzschutz im Hochbau
DIN 68365 Bauholz für Zimmererarbeiten

5) Die Fachregeln des deutschen Dachdeckerhandwerks

6) Die Richtlinien für die Ausführungen von Metalldächern,
Außenwandbekleidungen und Bauklempnerarbeiten

7) Die Fachregeln des deutschen Zimmerhandwerks

8) Sonstige einschlägige technische und baupolizeiliche
Bestimmungen sowie die Unfallverhütungsvorschriften

9) Die Vorschriften der jeweiligen Herstellerwerke in der
jeweils zum Verlegezeitpunkt gültigen Fassung

10) Die nachfolgenden besonderen Vertragsbedingungen
als auch nachfolgende Vorbemerkungen

*Hinweis: Besondere Vertragsbedingungen :*
Besondere Vertragsbedingungen :

_________________________________________________________________

*Hinweis: Vorbemerkungen:*
Vorbemerkungen:

1) Die Kenntnis der Baustelle ist Voraussetzung für die Ausarbeitung und Preisgestaltung des Angebotes.

2) Der Bieter hat die Durchführung seiner Arbeiten mit Bauleitung, Zimmermann, Klempner und ggfs. weiteren Gewerken
so abzusprechen, dass ein reibungsloser Ablauf gewährleistet ist.

3) Für die angebotenen Leistungen übernimmt der Bieter die
Verpflichtung der Vollständigkeit, d.h. Leistungen, die sich
mit der Ausführung der angefragten Positionen zwangsläufig
ergeben, hat er mit einzukalkulieren, auch wenn sie im
Leistungsverzeichnis nicht ausdrücklich erwähnt sind, soweit
es sich nicht um Nebenleistungen  nach VOB handelt.

4) Die Mitbenutzung vorhandener Maschinen, Geräte und
Einrichtungen  anderer Unternehmer ist vom Auftragnehmer
gesondert mit diesen zu vereinbaren.

5) Die Nutzung vorhandener Wasser-, Strom- und
Druckluftanschlüsse wird
Onach Verbrauch abgerechnet
Ovom Bauherrn kostenlos gestellt
Omit einer Pauschalsumme von ______ ‰
der Angebotssumme angesetzt

6) Sämtliche Materialien müssen miteinander unbedenklich
verarbeitbar und verträglich sein (elektrolytische
Spannungsreihe, Bitumen-Korrosion etc).

7) Sämtliches Zubehör und Sonderziegel müssen vom selben
Herstellerwerk wie der Flächenziegel verwendet werden, um
Funktion, Passform und Farbe zu garantieren. Vor dem
Eindecken sind die Farben der Ziegel zu prüfen und gegebenenfalls durch Quermischen auszugleichen.

8) Sollte ein anderes Fabrikat als die Richtqualität angeboten
werden, ist vom Bieter die Gleichwertigkeit nachzuweisen.

Architektenvermerk:
Die Angaben im Leistungsverzeichnis sind zu überprüfen,
wenn erforderlich, objektgebunden abzustimmen,
gegebenenfalls zu ergänzen.
Alle Angaben sind als Empfehlung anzusehen und sind rechtlich
gesehen unverbindlich.

*Hinweis: Dachform:*
Dachform:

O Satteldach
O Walmdach
O Pultdach
O Krüppel-Walmdach

O UmdeckungONeudeckung

Dachneigung: ___________

Trauflänge:  ___________

Sparrenlänge:___________

Traufhöhe: ___________

Dachfläche: ___________

### 1 Dachdeckungsarbeiten

#### 1.1 Schalung und Lattung

**1.1.1 Aufschieblinge**
Aufschieblinge
an der Traufe aus keilförmig zugeschnittenem Nadelholz
Güteklasse II-III, Keil in die Dachfläche einlaufend in einer
Länge von  ca____ m,
Querschnitt an der vorderen Traufkante ca._____x_____ mm.
Liefern und handwerksgerechtes Aufbringen auf die Sparren.
Die Befestigung hat durch korrosionsgeschütze  ____ mm Drahtstifte zu erfolgen.
Menge: 1,000 St

**1.1.2 Dachschalung**
Dachschalung
Liefern und Aufbringen einer Dachschalung,
Holzschutz nach DIN 68800-1 und Merkblatt für Holz und Holzwerkstoffe in den FR des DDh
Stärke ca._______ mm, mittlere Brettbreite ______ cm.
Befestigung mit Verbindungmitteln die einen Korrosionsschutz von  mindestens 12µm ( Fe/Zn-Verzingung) besitzen.
Menge: 1,000 m2

**1.1.3 Dachschalung für Gaupen**
Dachschalung für Gaupen
Schalung von Kleinflächen.
Leistungsbeschreibung wie Pos. 2,
jedoch Kleinfläche/Stck. ca. ______ qm
O Dreiecks-Gaupe
O Schlepp-Gaupe
O Dachhäuschen als
O Satteldach-Gaupe
O Walmdach-Gaupe
Menge: 1,000 m2

**1.1.4 Kehlausbildung**
Kehlausbildung
Ausbildung der Kehlen.
Einpassen und zuschneiden der Schalbretter auf
Gehrung einschließlich Materialverschnitt.
Menge: 1,000 m

**1.1.5 Gratausbildung**
Gratausbildung
Ausbildung der Grate.
Einpassen und zuschneiden der Schalbretter
auf Gehrung einschließlich Materialverschnitt unter
Berücksichtigung der in DIN 4108 geforderten
uneingeengten Lüftungsquerschnitte.
Menge: 1,000 m

**1.1.6 Schräge Endausbildung**
Schräge Endausbildung
Ausbildung eines schrägen Ortgangs.
Zuschneiden der Schalbretter entsprechend der
örtlichen Gegebenheiten.
Menge: 1,000 m

**1.1.7 Nut- und Federschalung**
Nut- und Federschalung
Liefern und aufbringen einer Nut- und Federschalung _______ mm dick.
Oim Traufbereich
Oim Ortgangbereich
Oim Bereich der gesamten Dachfläche.
Die Schalung hat mindestens 3 cm unterhalb des
Firstscheitelpunktes zu enden.
Menge: 1,000 m2

**1.1.8 Unterdeckung**
Unterdeckung
Oüberlappt verfalzt
Overschweißt / verklebt / nahtgesichert
Onaht- und perforationssgesichert
Fabrikat __________________________ oder gleichwertig,
angebotenes Fabrikat _______________________________
mit einer Lage __________________________ liefern,
mit mindestens 100 mm Nahtüberdeckung auf der Dachschalung verlegen und im Nahtbereich mit korrosionsgeschützten Dachpappstiften ____/____ oberseitig befestigen. Vordeckung muss wie die Schalung mindestens 3 cm unterhalb des Firstscheitelpunktes enden.
Die Vordeckung muss an allen aufgehenden Bauteilen mindestens 15 cm hochgezogen werden.
Unterdeckbahn mit mindestens 100 mm Höhenüberdeckung (Werksangabe beachten) liefern und aufbringen.
An aufgehenden Bauteilen muss die Unterdeckbahn mindestens
15 cm hochgezogen werden.
Der sd-Wert hat
O <  0,3 m
O >  0,3 m zu betragen.
Menge: 1,000 m2

**1.1.9 Unterspannbahn**
Unterspannbahn
Oüberlappt verfalzt
O verschweißt / verklebt / nahtgesichert
O naht- und perforationssgesichert

Fabrikat __________________________ oder gleichwertig,
angebotenes Fabrikat _____________________________
Unterspannbahn mit bis zu 400 mm Höhenüberdeckung (Werksangabe beachten) liefern und aufbringen.
An aufgehenden Bauteilen muss die Unterspannbahn
mindestens 15cm hochgezogen werden.
Der sd-Wert hat
O<  0,3 m
O >  0,3 m zu betragen.
Menge: 1,000 m2

**1.1.10 Unterdach, wasserdicht**
Unterdach, wasserdicht
(evtl. in Verbindung mit Vordeckung)
bestehend aus einer Lage
O Bitumschweißbahn G 200 S4
Fabrikat ______________________________ oder
gleichwertig, angebotenes Fabrikat
_____________________________________
O Elastomerbitumenschweißbahn PYE PV 200 S5
Fabrikat ______________________________ oder
gleichwertig, angebotenes Fabrikat
_____________________________________
Ohochpolymerer Dachbahn
Fabrikat ______________________________ oder
gleichwertig, angebotenes Fabrikat  ________________________________
unter der Überdeckung mit korrosionsgeschützen Dachpappstiften___/___verdeckt genagelt und in der Höhen- sowie Seitenüberdeckung homogen verschweißt.
Das Unterdach wird über die trapezförmige Konterlattung geführt.
Das Unterdach muss an allen aufgehenden Bauteilen mind.
15 cm hochgeführt werden.
Menge: 1,000 m2

**1.1.11 Unterdach, regensicher**
Unterdach, regensicher
(evtl. in Verbindung mit Unterdeckung)
Oim Trauf-Schneefangbereichca. _______m hoch
Oim Bereich der Aufschieblingeca. ______ m hoch
Oim Bereich der gesamten Dachfläche
bestehend aus einer Lage.
O Bitumschweißbahn G 200 S4
Fabrikat ___________________________oder
gleichwertig, angebotenes Fabrikat
_________________________________
O Elastomerbitumenschweißbahn PYE PV 200 S5
Fabrikat ___________________________oder
gleichwertig, angebotenes Fabrikat
___________________________________
unter der Überdeckung mit korrosionsgeschützen Dachpappstiften ___/___ verdeckt genagelt und in der
Höhen- sowie Seitenüberdeckung homogen verschweißt.
Die Konterlattung liegt offen auf der Schweißbahn.
Das Unterdach muss an allen aufgehenden Bauteilen mind.
15 cm hochgeführt werden.
Menge: 1,000 m2

**1.1.12 Rückseitiger Anschluss an aufgehende Bauteile**
Rückseitiger Anschluss an aufgehende Bauteile
- Wasserabweiser
aus
Ohochreißfester SchalungsbahnZuschnitt ca. _____ cm
O G 200 S4 BitumenschweißbahnZuschnitt ca. _____ cm
O2-fach gekantetem BlechZuschnitt ca. _____ cm
liefern und anbringen hinter
O Wohnraumfenstern
O Dachfenstern
O Sanitärentlüftern
O Kaminen
O_________________
Menge: 1,000 m

**1.1.13 Blecheinklebearbeiten**
Blecheinklebearbeiten
Schleppstreifen aus
O Glasvlies
O Glasgewebe
armierter Bitumendachbahn _________
Stärke _________ mm als Verstärkung
Oim Übergang Schalung/Tropfblech verlegen
Oan evtl. aufgehenden Bauteilen
auf der Schalung mechanisch befestigen. Vorgesehener
Klebebereich am Blech muss mit bituminöser Voranstrichemulsion 1x gestrichen werden. Etwaige Dehnungsausgleiche müssen fachgerecht abgedichtet werden.
Menge: 1,000 m

**1.1.14 Konterlattung**
Konterlattung
Liefern und Aufbringen,
Zuordnung der Sortierklassen nach DIN 4047-1 zu Festigkeitsklassen nach DIN EN 338 Güteklasse S 10/ C 24, Holzschutz nach DIN 68800-1 und Merkblatt für Holz und Holzwerkstoffe in den FR des DDh
mit einem Lattenquerschnitt von
O30/50mm
O24/48 mm, 2 x
O40/60mm
O40/80mm
O30/50 mm, 2 x
O40/100 mm
O60/60mm
O___/___/___mm trapezförmig
Sparrenabstand ca. _______ cm
Befestigung mit Verbindungmitteln die einen Korrosionsschutz von  mindestens 12µm ( Fe/Zn-Verzingung) besitzen.
Menge: 1,000 m2

**1.1.15 Traglattung**
Traglattung
für die nachstehende Flachdachpfannendeckung,
Dachneigung _______°, bestehend aus Nadelholz
Zuordnung der Sortierklassen nach DIN 4047-1 zu Festigkeitsklassen nach DIN EN 338 Güteklasse S 10/ C 24, Holzschutz nach DIN 68800-1 und Merkblatt für Holz und Holzwerkstoffe in den FR des DDH Befestigung mit Verbindungmitteln die einen Korrosionsschutz von  mindestens 12µm( Fe/Zn-Verzingung) besitzen.

mit einem Lattenquerschnitt von
O30/50 mm
O40/60 mm
liefern und winkelrecht auf der bauseitigen Holzunterkonstruktion befestigen.
Sparrenabstand ca. ______ cm.
Menge: 1,000 m2

**1.1.16 Traglattung für Sattel-Gaupen**
Traglattung für Sattel-Gaupen
für die nachstehende Flachdachpfannendeckung,
Dachneigung _____°, bestehend aus Nadelholz,
Gefährdungsklasse 0,
Sortierklasse nach  DIN 4047-1, S10,
mit einem Lattenquerschnitt von
O30/50 mm
O40/60 mm
liefern und winkelrecht mit korrosionsgeschützten Drahtstiften auf der bauseitigen Holzunterkonstruktion befestigen.
Sparrenabstand ca. ________ cm.
à  Stck. ca. ______ qm
Menge: 1,000 m2

**1.1.17 Traglattung für Walm-Gaupen**
Traglattung für Walm-Gaupen
für die nachstehende Flachdachpfannendeckung,
Dachneigung _____°, bestehend aus Nadelholz,
Gefährdungsklasse 0,
Sortierklasse nach  DIN 4047-1, S10,
mit einem Lattenquerschnitt von
O30/50 mm
O40/60 mm
liefern und winkelrecht mit korrosionsgeschützten Drahtstiften auf der bauseitigen Holzunterkonstruktion befestigen.
Sparrenabstand ca. ________ cm.
à  Stck. ca. ______ qm
Menge: 1,000 m2

**1.1.18 Traglattung für Schlepp-Gaupen**
Traglattung für Schlepp-Gaupen
für die nachstehende Flachdachpfannendeckung,
Dachneigung _____°, bestehend aus Nadelholz,
Gefährdungsklasse 0,
Sortierklasse nach  DIN 4047-1, S10,
mit einem Lattenquerschnitt von
O30/50 mm
O40/60 mm
liefern und winkelrecht mit korrosionsgeschützten Drahtstiften auf der bauseitigen Holzunterkonstruktion befestigen.
Sparrenabstand ca. ________ cm.
à  Stck. ca. ______ qm
Menge: 1,000 m2

**1.1.19 Traglattung für Kleinflächen**
Traglattung für Kleinflächen
für die nachstehende Flachdachpfannendeckung,
Dachneigung _____°, bestehend aus Nadelholz,
Gefährdungsklasse 0,
Sortierklasse nach  DIN 4047-1, S10,
mit einem Lattenquerschnitt von
O30/50 mm
O40/60 mm
liefern und winkelrecht mit korrosionsgeschützten Drahtstiften auf der bauseitigen Holzunterkonstruktion befestigen.
Sparrenabstand ca. ________ cm.
à  Stck. ca. ______ qm
Menge: 1,000 m2

**1.1.20 Kehllattung**
Kehllattung
Einpassen und zuschneiden der Lattung auf Gehrung
einschließlich Materialverschnitt.
Menge: 1,000 m

**1.1.21 Gratlattung**
Gratlattung
Einpassen und zuschneiden der Lattung auf Gehrung
einschließlich Materialverschnitt.
Menge: 1,000 m

**1.1.22 Traufbohlen**
Traufbohlen
Liefern und montieren
Zuordnung der Sortierklassen nach DIN 4047-1 zu Festigkeitsklassen nach DIN EN 338 Güteklasse S 10/ C 24 Holzschutz nach DIN 68800-1 und Merkblatt für Holz und Holzwerkstoffe in den FR des DDH, Befestigung mit Verbindungmitteln die einen Korrosionsschutz von  mindestens 12µm ( Fe/Zn-Verzingung) besitzen.
mit
Otrapezförmigem Querschnitt
in einer vorderen Höhe von ca. _____ mm,
einer hinteren Höhe von ca. _____ mm und einer Bohlenbreite von ca. _____ mm liefern, aufbringen
Ogeradem Querschnitt und auf die Konterlattung  aufgesetztem Keil, in einer Höhe von ca. ____ mm  und einer Bohlenbreite von ca. ____ mm liefern und  auf Keile ___/___ mm aufbringen
Menge: 1,000 m

**1.1.23 Trauflatte**
Trauflatte
O Stehende Latte
O Doppellatte
O Dreifachlatte
aus Nadelholz DIN 68 365 der Güteklasse ______,
im Querschnitt wie die vorstehende Traglattung.
Die Befestigung hat durch korrosionsgeschützte Drahtstifte, Länge ______ zu erfolgen.
Menge: 1,000 m

**1.1.24 Gratlatte**
Gratlatte
Gratlatte fachgerecht nach Werksvorschrift aufbringen
Ofür gemörtelten Grat
Ofür Trockenfirst  auf Gratlattenhaltern
einschließlich aller Nebenarbeiten und Materialverschnitt.
Menge: 1,000 m

**1.1.25 Firstlatte**
Firstlatte
Firstlatte fachgerecht nach Werksvorschrift aufbringen
Ofür gemörtelten, sturmgesicherten First
Ofür Trockenfirst auf Firstlattenhalter
einschließlich aller Nebenarbeiten und Materialverschnitt.
Menge: 1,000 m

#### 1.2 Dacheindeckung Reformpfanne XXL®

**1.2.1 Fabrikat Ergoldsbacher Reformpfanne XXL®**
Fabrikat Ergoldsbacher Reformpfanne XXL®
nach DIN EN 1304,
Beständigkeit mind. 150 Frost-Tau-Wechsel nach DIN EN 539-2,
mit Kopf-  und Seitenverfalzung, Seitenfalzspiel 4 mm,
Kopffalzspiel 20 mm,  1. Sorte,
Regeldachneigung 22°,
mit geprüfter Regeneintragssicherheit,
(am Lehrstuhl für Strömungsmechanik in Erlangen)
VKF klassifiziert mit Hagelwiderstandsklasse 4

in den Farben
O Rot engobiert
O Anthrazit engobiert
O Diamantschwarz edelengobiert

Komplett einschließlich Liefern und Aufbringen.
Menge: 1,000 m2

**1.2.2 Gaupen - Dacheindeckung**
Gaupen - Dacheindeckung
Fabrikat und Modell wie vor beschrieben
passend zur vorstehenden Dacheindeckung,
jedoch für
O Satteldach-Gaupe
O Walmdach-Gaupe
O Trapez-Gaupe
O Schlepp-Gaupe
O Dreiecks-Gaupe
Eindecken der einzelnen Gaupe Stck./qm _____,
einschließlich aller Nebenarbeiten wie z.B. eindecken / herstellen erforderlicher Anschlüsse / Übergänge zum
Hauptdach.
Menge: 1,000 m2

**1.2.3 Pultdachabschlussausbildung, Pultdachziegel geklebt**
Pultdachabschlussausbildung, Pultdachziegel geklebt
Fabrikat und Modell wie vor beschrieben
Pultdachziegeln und sonstigen etwaig benötigten
Pultortgangziegeln passend in Form und Farbe zur vorstehenden Deckung eindecken.
Pultdachziegel müssen, wie Ortgangziegel, zusätzlich befestigt werden.
Menge: 1,000 m

**1.2.4 Ortgangausbildung**
Ortgangausbildung
Fabrikat und Modell wie vor beschrieben
Sämtliche Ziegeln am Ortgang sind korrosionsgeschützt
zu befestigen. Ortgangausbildung mit

O Flachdachortgangziegeln mit gekröpftemOrtgangsteg, welche eine genaue geradlinige
Ortgangkante ergeben

O Flachdachziegel-Doppelwulst und Ortgangüberstand über Mauer / Zahnleiste etc.
auch für linke Fläche / Anschlüsse an Fenstern etc.
Menge: 1,000 m

**1.2.5 Ortgangausbildung mit Ortgangbrettern,**
Ortgangausbildung mit Ortgangbrettern,
gehobelt
nach DIN 68 365 Güteklasse I,
imprägniert nach DIN 68 800, eindecken mit
Ostehendem Windbrett 30/180, überstehend, korrosionsgeschützt befestigt und Eindeckung mit innenliegender
Ortgangrinne (durch Spengler eingebaut).
Ostehendem Windbrett 30/180 und liegendem Windbrett 24/180, korrosionsgeschützt befestigt.
O Zahnleiste 30/180 unter der Lattung angesetzt
welche vom Ortgangziegel ( Pos.___ ) überdeckt wird.
Menge: 1,000 m

**1.2.6 Lüftungsziegel, Lüftungsquerschnitt 40 cm²/Stck**
Lüftungsziegel,  Lüftungsquerschnitt 40 cm²/Stck
Fabrikat und Modell wie vor beschrieben
passend zur in Pos. _____ beschriebener Dacheindeckung, Lüftungsquerschnitt 40 cm²/Stck. an Grat und First nach
Angabe einsetzen.
Menge: 1,000 St

**1.2.7 Erlus System Alu-Sanlüfter DN 125, komplett**
Erlus System Alu-Sanlüfter DN 125, komplett
pulverbeschichtet,
NW 70/100/125 mit unterseitigem Anschlussschlauch (70 cm)
und UD Manschette, regensicher,
passend in Farbe und Form an vorstehende Deckung fachgerecht einbauen oder anschließen,
einschließlich aller Ausschnitte in Schalung und Unterbahn.
Menge: 1,000 St

**1.2.8 Erlus System Alu-Antennenhaube einschl. Grundplatte,**
Erlus System Alu-Antennenhaube einschl. Grundplatte,
mit Antennendurchgangsmanschette, pulverbeschichtet,
passend in Form und Farbe zur vorstehenden Deckung liefern, fachgerecht einbauen oder anschließen inkl. aller Ausschnitte in Lattung, Schalung oder Unterspannbahn.
Menge: 1,000 St

**1.2.9 Erlus System Alu-Durchführungspfanne für Solaranlagen**
Erlus System Alu-Durchführungspfanne für Solaranlagen
zur Durchführung von Solarthermieanschlüssen,  Ø 58 mm
passend in Form und Farbe zur vorstehenden Deckung liefern, fachgerecht einbauen oder anschließen inkl. aller Ausschnitte in Lattung, Schalung oder Unterspannbahn.
Menge: 1,000 St

**1.2.10 Erlus System Alu-Solarträger einschl. Grundplatte,**
Erlus System Alu-Solarträger einschl. Grundplatte,
Alu Solarhalterung mit Langlochaufnahme auf einer Grundplatte, Aluminium, pulverbeschichtet,
passend in Form und Farbe zur vorstehenden Deckung liefern, fachgerecht einbauen.
Die Befestigung erfolgt mit den mitgelieferten V2A Schrauben in die Traglattung und Holzbohle. Anzahl der Halterung richtet sich nach Kollektorgröße ca. _________Stck.
Menge: 1,000 St

**1.2.11 Erlus Universal Solarmodulstütze inkl. Lüftungsziegel als Set**
Erlus Universal Solarmodulstütze inkl. Lüftungsziegel als Set
höhenverstellbar von 56-88 cm, Fuß aus Alu,
Haken aus Edelstahl, inkl. Schrauben
liefern und montieren.
Menge: 1,000 St

**1.2.12 Erlus System Alu-Schneefanggitterhalter mit Grundplatte incl. Gitter**
Erlus System Alu-Schneefanggitterhalter mit Grundplatte incl. Gitter
pulverbeschichtet,
passend in Form und Farbe zur vorstehenden Deckung liefern und fachgerecht einbauen.
Die Befestigung erfolgt mit den mitgelieferten
V2A-Schrauben.
einschl. Schneefanggitter (in 3 m Länge)
Höhe 20 cm, pulverbeschichtet, einbauen
Menge: 1,000 m

**1.2.13 Erlus System Schneefanggitter**
Erlus System Schneefanggitter
Höhe 20 cm,  (in 3 m Länge)
pulverbeschichtet,
liefern und montieren
Menge: 1,000 m

**1.2.14 Erlus System Alu-Rundholzhalter mit Grundplatte incl. Rundrohr**
Erlus System Alu-Rundholzhalter mit Grundplatte incl. Rundrohr
pulverbeschichtet
passend in Form und Farbe zur vorstehenden Deckung liefern und fachgerecht einbauen.
Die Befestigung erfolgt mit den mitgelieferten
V2A-Schrauben.
Rundholz in kesseldruckimprägnierter Ausführung mit etwa
140 mm Durchmesser liefern und in die Erlus Rundholzhaken
einbauen.
Menge: 1,000 m

**1.2.15 Erlus System Alu-Schneefangdoppelrohrhalter incl. Rohr und Rohrverbinder**
Erlus System Alu-Schneefangdoppelrohrhalter incl. Rohr und Rohrverbinder
einschl. der Grundplatte, pulverbeschichtet,
passend in Form und Farbe zur vorstehenden Deckung liefern und fachgerecht einbauen.
Die Befestigung erfolgt mit den mitgelieferten
V2A-Schrauben.
einschl. Alu-Schneefanggrundrohre mit 40 mm Durchmesser,
in 2m Länge,  pulverbeschichtet, sowie Rohrverbinder.
Menge: 1,000 m

**1.2.16 Erlus System Alu-Steigtritt einschl. einer Grundplatte,**
Erlus System Alu-Steigtritt einschl. einer Grundplatte,
pulverbeschichtet,
geprüft nach DINEN 516 ohne den Einbau zusätzlicher Stützlatten.
liefern und gemäß Herstellervorschrift und DIN 18160-5 in vorstehende Deckung einbauen.
Menge: 1,000 St

**1.2.17 Erlus System Alu-Rost 46 cm einschl. zwei Grundplatten,**
Erlus System Alu-Rost 46 cm einschl. zwei Grundplatten,
pulverbeschichtet,
geprüft nach DINEN 516 ohne den Einbau zusätzlicher Stützlatten.
liefern und gemäß Herstellervorschrift und DIN 18160-5 in vorstehende Deckung einbauen.
Menge: 1,000 St

**1.2.18 Erlus System Alu-Rost 80 cm einschl. zwei Grundplatten,**
Erlus System Alu-Rost 80 cm einschl. zwei Grundplatten,
pulverbeschichtet,
geprüft nach DINEN 516 ohne den Einbau zusätzlicher Stützlatten.
liefern und gemäß Herstellervorschrift und DIN 18160-5 in vorstehende Deckung einbauen.
Menge: 1,000 St

**1.2.19 Erlus System Alu-Laufrosthalter unbeschichtet mit Grundplatte**
Erlus System Alu-Laufrosthalter unbeschichtet mit Grundplatte
pulverbeschichtet,
geprüft nach DINEN 516 ohne den Einbau zusätzlicher
Stützlatten.
liefern und gemäß Herstellervorschrift und DIN 18160-5 in vorstehende Deckung einbauen.
Menge: 1,000 St

**1.2.20 Erlus System Alu-Verlängerungsrost mit Grundplatte**
Erlus System Alu-Verlängerungsrost mit Grundplatte
und V2A-Lasche 80 cm,
pulverbeschichtet,
geprüft nach DINEN 516 ohne den Einbau zusätzlicher Stützlatten.
liefern und gemäß Herstellervorschrift und DIN 18160-5 in vorstehende Deckung einbauen.
Menge: 1,000 St

**1.2.21 Erlus- System Alu- Leiter- und Sicherheitsdachhaken mit Grundplatte**
Erlus- System Alu- Leiter- und Sicherheitsdachhaken mit Grundplatte
Typ A, nach DIN EN 517
Oberteil nur in rotbraun oder schwarz

liefern und gemäß Einbauanleitung der Erlus AG und UVV
der Bauberufsgenossenschaft einbauen
oder gleichwertig, angebotenes Fabrikat:

liefern und gemäß Einbauanleitung und UVV der
Bauberufsgenossenschaft einbauen.
Menge: 1,000 St

**1.2.22 Andeckarbeiten**
Andeckarbeiten
an vom Spengler eingesetzte Einfassungen:
Abgemessen werden alle Anschlussseiten.
O Kamineinfassungen
O Dunstrohreinfassungen
O Antenneneinfassungen
O Wandanschlüsse
O______________________

Die Ausführungen der Andeckarbeiten erfolgt fachgerecht
inkl. aller möglichen Nebenarbeiten, wie z.B. Anhängen,
Einschneiden etc. , jedoch keine Doppelwulstziegel
Menge: 1,000 m

**1.2.23 Kehlausbildung offen**
Kehlausbildung offen
Blechkehle beidseitig fachgerecht eindecken und die
Ausspitzer korrosionsgeschützt befestigen.
Menge: 1,000 m

**1.2.24 Kaltengobe**
Kaltengobe
Streichen von Schnittkanten im Bereich von Kehlen,
Anschlüssen, Fenstern etc.
Bestelleinheit 0,25 ltr
Menge: 1,000 m

**1.2.25 Brandmauer-Überbrückungen**
Brandmauer-Überbrückungen
durch beidseitiges Abschneiden der an der Mauer anlaufenden Traglattung und Aufdübeln von verzinkten Stahlblechwinkeln 1,38 mm stark, ca. 10 cm Zuschnitt, 2 Metalldübel M 6.
An den beiden Schmalseiten sind die Dachziegel in einem
Streifen 30 cm breit mit Kalk-Zementmörtel
aufzumörteln.
Breite des Schutzstreifens im Beton 1,28 m, Länge der Stahlblechwinkel rd. 1,7 m, Mörtelbett 2x30 cm.
Abgerechnet wird das Längenmaß der Brandmauer.
Menge: 1,000 m

**1.2.26 Traufenschutzband**
Traufenschutzband
10 cm Höhe  (in 5 m Rollen)
liefern und montieren
Menge: 1,000 m

**1.2.27 Traufenlüfterkamm**
Traufenlüfterkamm
Kunststoff, 1m lang
liefern und montieren
Menge: 1,000 m

**1.2.28 Windsogsicherung Ortgang / Grad / Walm**
Windsogsicherung Ortgang / Grad / Walm
durch ERLUS Universal-Sturmklammer  I oder II,
aus  federhartem Edelstahl,
Ziegel / Klammerbemessungslast geprüft nach EN 14437,
Ausführung nach Fachregeln des DDH, Ermittlung nach Windsogberechnungsprogramm der Erlus AG unter www.erlus.de/windsogsicherung liefern und einbauen.
Befestigungsschema:
O1:1
O1:2
O1:3
Sturmklammertyp:  ERLUS Universal Sturmklammer I
ERLUS Universal Sturmklammer II
Menge: 1,000 m2

**1.2.29 Windsogsicherung Kehlbereich / Gauben / Kamine / etc.**
Windsogsicherung Kehlbereich / Gauben / Kamine / etc.
durch ERLUS Universal-Sturmklammer  I oder II,
aus  federhartem Edelstahl,
Ziegel / Klammerbemessungslast geprüft nach EN 14437,
Ausführung nach Fachregeln des DDH,

Befestigungsschema:
O1:1
O1:2
O1:3
Ausführung wie Ortgang

Sturmklammertyp:  ERLUS Universal Sturmklammer I
ERLUS Universal Sturmklammer II
Menge: 1,000 St

**1.2.30 Windsogsicherung Innenbereich**
Windsogsicherung Innenbereich
durch ERLUS Universal-Sturmklammer  I oder II,
aus  federhartem Edelstahl,
Ziegel / Klammerbemessungslast geprüft nach EN 14437,
Ausführung nach Fachregeln des DDH, Ermittlung nach Windsogberechnungsprogramm der Erlus AG unter www.erlus.de/windsogsicherung liefern und einbauen.
Befestigungsschema:
O1:1
O1:2
O1:3
Sturmklammertyp:  ERLUS Universal Sturmklammer I
ERLUS Universal Sturmklammer II
Menge: 1,000 m2

**1.2.31 Windsogsicherung Pultbereich**
Windsogsicherung Pultbereich
durch ERLUS Universal-Sturmklammer  I oder II,
aus  federhartem Edelstahl,
Ziegel / Klammerbemessungslast geprüft nach EN 14437,
Ausführung nach Fachregeln des DDH, Ermittlung nach Windsogberechnungsprogramm der Erlus AG unter www.erlus.de/windsogsicherung liefern und einbauen.
Befestigungsschema:
O1:1
O1:2
O1:3
Sturmklammertyp:  ERLUS Universal Sturmklammer I
ERLUS Universal Sturmklammer II
Menge: 1,000 m2

**1.2.32 Windsogsicherung Traufbereich**
Windsogsicherung Traufbereich
durch ERLUS Universal-Sturmklammer  I oder II,
aus  federhartem Edelstahl,
Ziegel / Klammerbemessungslast geprüft nach EN 14437,
Ausführung nach Fachregeln des DDH, Ermittlung nach Windsogberechnungsprogramm der Erlus AG unter www.erlus.de/windsogsicherung liefern und einbauen.
Befestigungsschema:
O1:1
O1:2
O1:3
Sturmklammertyp:  ERLUS Universal Sturmklammer I
ERLUS Universal Sturmklammer II
Menge: 1,000 m2

**1.2.33 Windsogsicherung Firstbereich**
Windsogsicherung Firstbereich
durch ERLUS Universal-Sturmklammer  I oder II,
aus  federhartem Edelstahl,
Ziegel / Klammerbemessungslast geprüft nach EN 14437,
Ausführung nach Fachregeln des DDH, Ermittlung nach Windsogberechnungsprogramm der Erlus AG unter www.erlus.de/windsogsicherung liefern und einbauen.
Befestigungsschema:
O1:1
O1:2
O1:3
Sturmklammertyp:  ERLUS Universal Sturmklammer I
ERLUS Universal Sturmklammer II
Menge: 1,000 m2

**1.2.34 Grat gemörtelt**
Grat gemörtelt
Fabrikat und Modell wie vor beschrieben
einschließlich Beischroten mit Firstziegel
O Nr. 15
O Nr. 18
O Nr. 19 (gemörtelter Lüfterfirst)
O Nr. 21

Ofarblich zur Dachfläche abgestimmtem Kalkzementmörtel
Onaturbelassenem Kalkzementmörtel verlegen.

Eine mechanische Fixierung der Gratziegel erfolgt durch :
O Abhängen mit Kupferdraht und Befestigung mit geriffelten
Kupferschiefernägeln 28/35 mm
O Abhängen mit korrosionsgeschütztem Bindedraht und
feuerverzinkten Schiefernägeln 28/ 35 mm.
Menge: 1,000 m

**1.2.35 Walmkappe gemörtelt**
Walmkappe gemörtelt
Fabrikat und Modell wie vor beschrieben
für Firstziegel
O Nr. 15 (18 - 40°)
O Nr. 18
O Nr. 19 (gemörtelter Lüfterfirst)
O Anfänger bzw. Ender
O Nr. 21

fachgerecht, wie in vorstehender Pos. festgelegt,
aufbringen und nötigenfalls zuschneiden.
Menge: 1,000 St

**1.2.36 First gemörtelt**
First gemörtelt
Fabrikat und Modell wie vor beschrieben
mit Firstziegel
O Nr. 15
O Nr. 18
O Nr. 19 (gemörtelter Lüfterfirst)
O Nr. 21

Ofarblich zur Dachfläche abgestimmtem Kalkzementmörtel
Onaturbelassenen Kalkzementmörtel verlegen.
Ozusätzlich als Sturmsicherung genagelter Version
verlegen.
Menge: 1,000 m

**1.2.37 Firstabschlussziegel gemörtelt**
Firstabschlussziegel gemörtelt
Fabrikat und Modell wie vor beschrieben
für Firstziegel
O Nr. 15
O Nr. 18
O Nr. 19 (gemörtelter Lüfterfirst)

in fachgerecht wie in Pos. _______ festgelegt aufbringen.
Menge: 1,000 St

**1.2.38 Erlus-Trockengrat mit Erlus-Rollenlüfterband**
Erlus-Trockengrat mit Erlus-Rollenlüfterband
Fabrikat und Modell wie vor beschrieben
oder gleichwertig, angebotenes Fabrikat
einschließlich Beischroten mit Firstziegel _________
auf die in gesondert ausgeschriebener Unterkonstruktion mit zusätzlichem als Flugschneesicherung eingebrachtem ERLUS Alu-Rollenlüfterband in der Breite von ca. 28 cm mit passenden Firstklammern befestigen.
Erlus-Rollenlüfterband : Freier Lüftungsquerschnitt 160 cm²/m
Menge: 1,000 m

**1.2.39 Erlus-Trockenfirst mit Erlus-Rollenlüfterband**
Erlus-Trockenfirst mit Erlus-Rollenlüfterband
Fabrikat und Modell wie vor beschrieben
oder gleichwertig, angebotenes Fabrikat
mit Firstziegel _________
auf die in gesondert ausgeschriebener Unterkonstruktion mit zusätzlichem als Flugschneesicherung eingebrachtem ERLUS Alu-Rollenlüfterband in der Breite von ca. 28 cm mit passenden Firstklammern befestigen.
Erlus-Rollenlüfterband : Freier Lüftungsquerschnitt 160 cm²/m
Menge: 1,000 m

**1.2.40 Lüftungsgrat**
Lüftungsgrat
Fabrikat System Erlus
einschließlich Beischroten, auf Unterdruck basierend mit Firstziegel Nr 19 (vollkeramischer Lüfterfirst)
fachgerecht, nach Werksvorschrift auf in Pos. _____
ausgeschriebene Unterkonstruktion aufbringen.
Einschließlich aller etwaig nötigen Materialien und Nebenleistungen (Alu-Rollenlüfterband, keramische Verlängerungsplatte, Klammern etc.)
Menge: 1,000 m

**1.2.41 Walmkappe für Lüftungsfirst bzw. Trockenfirst**
Walmkappe für Lüftungsfirst bzw. Trockenfirst
Fabrikat und Modell wie vor beschrieben
für Firstziegel Nr. ________ halbrund, fachgerecht, wie
in vorstehender Position festgelegt, aufbringen und
nötigenfalls zuschneiden. Walmdachneigung Nr. ____
Menge: 1,000 St

**1.2.42 Lüftungsfirst**
Lüftungsfirst
Fabrikat System ERLUS auf Unterdruck basierend
mit Firstziegel Nr. 19 (vollkeramischer Lüfterfirst)
fachgerecht, nach Werksvorschrift auf die in Pos. _____
ausgeschriebnene Unterkonstruktion auffbringen.
Einschließlich aller nötigen Materialien und
Nebenleistungen (Klammern, etc.).
Menge: 1,000 m

**1.2.43 Firstabschluss für Lüftungsfirst**
Firstabschluss für Lüftungsfirst
Fabrikat und Modell wie vor beschreiben
Passend zu Firstziegel ________________ fachgerecht,
wie in vorstehender Position festgelegt, aufbringen
und nötigenfalls zuschneiden.
Menge: 1,000 St

**1.2.44 Erlus System Alu-Firstendscheibe**
Erlus System Alu-Firstendscheibe
liefern und als An- und Abschluss der Firsteindeckung
montieren.
Menge: 1,000 St

**1.2.45 Acrylglasziegel**
Acrylglasziegel
Fabrikat und Modell wie vor beschrieben
liefern und fachgerecht in Traubenform zu _____ Stck. in die Fläche integrieren. Ausschnitte in Schalung mit Vordeckung oder Unterspannbahn sind in dieser Leistung mit einzukalkulieren.
Menge: 1,000 St

**1.2.46 Dachfenster - Dachausstieg**
Dachfenster - Dachausstieg
Fabrikat Erlus
Größe ca. 450 x 550 mm mit Einfach-Verglasung aus Ein-scheiben-Sicherheitsglas, hagelsicher, liefern und fachgerecht gemäß Herstellervorschrift einbauen, einschließlich aller nötigen Ausschnitte.
Ausführung, für das Modells wie vor beschrieben,
seitlich zu öffnen, in
Overzinkt und farbbeschichtet  rotbraun oder schwarz
O Vollkupfer
Menge: 1,000 St

**1.2.47 Wohnraumdachfenster**
Wohnraumdachfenster
Fabrikat __________________________ oder gleichwertig,
angebotenes Fabrikat ___________________
Größe  _____ / _____ cm
Details  ____________
liefern und fachgerecht in die vorstehende Deckung einsetzen einschließlich Herstellen aller nötigen Ausschnitte
in der Unterkonstruktion.
Ein Einbau von Wechseln ist
Oerforderlich
Onicht erforderlich
Menge: 1,000 St

#### 1.3 Reserve - Ziegel

*Hinweis: Fabrikat Ergoldsbacher Reformpfanne XXL®*
Fabrikat Ergoldsbacher Reformpfanne XXL®
in Form und Farbe zur Eindeckung passend liefern und an angewiesener Stelle auf der Baustelle einlagern.

**1.3.1 Standartziegel**
Menge: 1,000 St

**1.3.2 Ortgangziegel links**
Menge: 1,000 St

**1.3.3 Ortgangziegel rechts**
Menge: 1,000 St

**1.3.4 Doppelwulstziegel**
Menge: 1,000 St

**1.3.5 1/2 Ziegel**
Menge: 1,000 St

**1.3.6 Lüftungsziegel**
Menge: 1,000 St

**1.3.7 Firstziegel Nr. 15 ( DL ca. 38 cm )**
Menge: 1,000 St

**1.3.8 Firstabschlussziegel Nr. 15**
Menge: 1,000 St

**1.3.9 Firstausgleichsziegel Nr. 15**
Menge: 1,000 St

**1.3.10 Firstziegel Nr. 18 ( DL ca. 37 cm )**
Menge: 1,000 St

**1.3.11 Firstabschlussziegel Nr. 18**
Menge: 1,000 St

**1.3.12 Firstausgleichsziegel Nr. 18**
Menge: 1,000 St

**1.3.13 Firstlüfterziegel mit Nase Nr. 19 LÜ ( DL ca. 36 cm )**
Firstlüfterziegel mit Nase Nr. 19 LÜ ( DL ca. 36 cm )
bis 10 m Sparrenlänge u. 45 Grad Dachneigung
Menge: 1,000 St

**1.3.14 Firstanfangsziegel Nr. 19 LÜ**
Menge: 1,000 St

**1.3.15 Firstendziegel Nr. 19 LÜ**
Menge: 1,000 St

**1.3.16 Firstziegel Nr. 21 ( DL ca. 37 cm )**
Menge: 1,000 St

**1.3.17 Firstabschlussziegel Nr. 21**
Menge: 1,000 St

**1.3.18 Firstausgleichsziegel Nr. 21**
Menge: 1,000 St

**1.3.19 keramische Verlängerungsplatte**
keramische Verlängerungsplatte
universal für FAB-Ziegel
Menge: 1,000 St

**1.3.20 Walmkappe**
Menge: 1,000 St

#### 1.4 Stundenlohnarbeiten

*Hinweis: Text*
Die Ausführung von Stundenlohnarbeiten hat sich der Auftragnehmer von der Bauleitung schriftlich anweisen zu lassen. Die Anweisung wird in 2-facher Fertigung ausgestellt und ist der Bauleitung bei der Unterzeichnung der Stundenlohnzettel vorzulegen.

Stundenlohnzettel müssen eindeutig erkennen lassen:

1. Name des Auftragnehmers (Firma)

2. Bezeichnung, Ort und Lage der Baustelle

3. Anzahl, Name und genaue Berufsbezeichnung der im Stundenlohn beschäftigten
Arbeitnehmer; die von diesen am Tag geleistete Gesamtstundenzahl.

4. Bezeichnung der ausgeführten Arbeiten

5. Menge oder Gewicht und Art etwaiger Zulieferungen, wie Material

6. Benutzung von Maschinen

Die vom Auftragnehmer oder seinem Bevollmächtigten unterschriebenen Stundenlohnzettel müssen für jeden Kalendertag getrennt ausgestellt sein und sind täglich der Bauleitung in doppelter Fertigung zur Anerkennung vorzulegen.

Zuschläge für Überstunden-, Nacht- und Sonntagsarbeiten werden nur auf besondere Anweisung der Bauleitung bezahlt. Ein Anspruch auf die Stundenlohnarbeiten durch den Auftragnehmer besteht nicht.

Bei den Stundenlohnarbeiten werden Aufsichtsstunden, Ausfall- und Wartungsstunden nicht vergütet.

Die besonderen Leistungen umfassen nicht vorhersehbare, jedoch erforderliche ergänzende Arbeiten zur Erstellung und den Betrieb der einzelnen Anlagenteile.

Die Ausführung dieser Leistungen ist jeweils vor Beginn mit der Bauleitung gemeinsam festzulegen.

*Hinweis: Für die Ausführung von Stundenlohnarb.*
Für die Ausführung von Stundenlohnarbeiten für unvorhergesehene Arbeiten, die nur auf schriftliche Anweisung ausgeführt werden dürfen, gelten folgende Verrechnungssätze einschl. Auslösung und Fahrtkosten (ohne MWSt)

**1.4.1 O-Monteur**
Menge: 1,000 h

**1.4.2 A-Monteur**
Menge: 1,000 h

**1.4.3 B-Monteur**
Menge: 1,000 h

**1.4.4 Helfer**
Menge: 1,000 h

**1.4.5 Auszubildender**
Menge: 1,000 h

*Hinweis: Erklärung:*
Erklärung:

Der Unternehmer verpflichtet sich, die Leistung zu den von Ihm im Leistungsverzeichnis angegebenen Preisen und unter den dem Angebot zugrundegelegten Bedingungen durchzuführen.

Dem Unterzeichneten sind alle Vertragsunterlagen bekannt. Er hat sich an Ort und Stelle über die genauen Arbeitsbedingungen informiert und diese ohne Widerspruch hingenommen.

Der Unternehmer erklärt, daß er an keiner Preisabsprache teilgenommen hat.

...............................................................................................................................
(Ort) (Datum) (Unterschrift Bieter)
